# FB + RW-Erneuerung K45.3.1
Angebotsaufforderung (GAEB DA XML 3.3, DA83)
Währung: EUR
Erstellt mit: CaliforniaX by G&W Software AG, CaliforniaX V24.1.04, 16.12.2025

## Fahrbahnerneuerung K45 AN 3.1
Datum: 16.12.2025

### 1 Fahrbahnerneuerung K 45 AN 3.1 Ahaus - Heek

#### 1.1 Baustelleneinrichtung, -räumung und Verkehrssicherung

**1.1.1 Baustelle einrichten Sämtl.LV-Abschn.*Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**1.1.2 Baustelle räumen Sämtl. LV-Abschn.**
StL-Nr. 1910111201
Baustelle von allen Geräten, Anlagen, Einrichtungen und
dgl. räumen. Benutzte Flächen und Wege entsprechend dem
ursprünglichen Zustand herrichten. Soweit nicht für
bestimmte Leistungen für das Räumen der Baustelle gesonderte Positionen im Leistungsverzeichnis enthalten
sind, gilt die Pauschale
für alle Leistungen sämtlicher Abschnitte des Leistungsverzeichnisses.
Menge: 1,000 psch

**1.1.3 Verkehrssich. läng. Dauer aufbauen Arb.st.u. Uml.str*Verk.konzept AG außer Kraft ges. gebührenfrei**
StL-Nr. 2110510532109001
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder außer Kraft setzen wird gesondert vergütet.
Für Verkehrsführungsphase 'Fahrbahnerneuerung und Deckschichterneuerung auf BW 3908 905 unter Vollsperrung.'
Gebührenfrei.
Menge: 1,000 psch

**1.1.4 Verkehrssich. läng. Dauer vorhalten wie Vorposition**
StL-Nr. 2110511010
Verkehrssicherung längerer Dauer vorhalten, warten, instand setzen und betreiben. Vorübergehende Verkehrssicherungsmaßnahmen durchführen. Die Kontrolle der Verkehrssicherung wird gesondert vergütet.
Verkehrssicherung wie in Vorposition beschrieben.
Menge: 19,000 d

**1.1.5 Verkehrssich. läng. Dauer abbauen Verk.konzept AG*in Kraft setzen**
StL-Nr. 211051202209
Verkehrssicherung an Arbeitsstellen längerer Dauer abbauen. Vorübergehende Verkehrssicherungsmaßnahmen
durchführen. Vorübergehende Markierung entfernen,
transportable Lichtsignalanlage, bauliches Leitelement,
mobile Stauwarnanlage, LED-Anzeigetafel und transportable Schutzeinrichtung abbauen werden gesondert
vergütet.
Nach Verkehrskonzept des AG.
Vorhandene Verkehrsschilder nach Unterlagen des AG wieder in Kraft setzen.
Für Verkehrsführungsphase 'Fahrbahnerneuerung und Deckschichterneuerung BW 3908 905 unter Vollsperrung.'
Menge: 1,000 psch

**1.1.6 Verkehrsschild verändern * Aufstellh. b. 4 m T.a./i.Kraft setz**
Vorhandenes Verkehrsschild verändern. Vorübergehende
Sicherungsmaßnahmen durchführen.
Verkehrsschild 'Richtungsangaben auf Wegweisertafel'
Neben der Fahrbahn. Aufstellhöhe bis 4 m.
Verkehrsschild teilweise außer Kraft und wieder in
Kraft setzen nach Unterlagen des AG.
Verkehrsschild außer Kraft setzen mit: 'Durchkreuzen der Richtungsangabe mit variabelem Abdecksystem. Der Einsatz von Folienabdeckband ist nicht zulässig.'
Menge: 2,000 St

**1.1.7 Kontrolle der Arbeitsstellensi-cher. zwei bzw.einmal**
Kontrolle der Arbeitsstellensicherung gem. ZTV-SA
durchführen.
Die Kontrolle ist unmittelbar nach deren
Durchführung zu erfassen und zu dokumentieren. Arbeits-
und Hilfsmittel sind vom AN zu stellen und dem AG jederzeit zugänglich zu machen.
Kontrolle zweimal täglich, an arbeitsfreien Tagen einmal täglich.
Kontrolle durch 'schriftliche Dokumentation.'
Menge: 19,000 d

#### 1.2 Baufeld räumen

**1.2.1 Leitpfosten abbauen Pf.m.Stahleinschl*Abbauteil lagern**
StL-Nr. 211290574002
Leitpfosten abbauen.
Abbauteil = Sockelleitpfosten einschließlich Stahleinschlagsockel.
Abbauteile innerhalb der Baustelle sortiert nach Unterlagen des AG lagern.
Menge: 32,000 St

**1.2.2 Vegetationsdecke aufreißen**
Vegetationsdecke vor Bodenabtrag mit Bodenfräse min. 15 cm tief aufreißen und so zerkleinern, dass keine Stücke über 0,001 m2 verbleiben. Bankett einseitig (Südseite) längs Fahrbahnrand.
Breite bis 50 cm.
Menge: 290,000 m2

**1.2.3 Fahrbahnrand freilegen**
Fahrbahnrand freilegen
Fahrbahnrand im Bereich der mit Oberboden/Schotter angedeckten Bankette reinigen und freilegen.
Breite 5 bis 15 cm.
Tiefe 6 cm.
Anfallendes  Material zerkleinern, so dass keine Stücke über
0,005 m2 verbleiben und im Bankettbereich der Fahrbahn seitlich lagern.
Menge: 1100,000 m

**1.2.4 Asphaltrand in Einmündungen und Zufahrten reinigen**
Asphaltrand in Einmündungen und Zufahrten reinigen
Überwuchs von Asphaltrand und Asphaltflanke abschälen.
Bearbeitungsbreite i.M. 0,50 m.
Anfallendes  Material zerkleinern und im Bankettbereich der Fahrbahn einbauen und verdichten.
Menge: 40,000 m

**1.2.5 Längsmarkierung entfernen Leitlinie 1zu2*Breite 0,12 m Plastik*a.Asphaltdecksch. Deckenerneuerung*Abf.d. Verw.zuf.**
StL-Nr. 2113100531311001
Längsmarkierung einschl. evtl. Sperrflächenumrandung
entfernen. Abgerechnet wird der entfernte Strich, bei
Doppelstrichen zwei Striche.
Unterbrochener Strich; Verhältnis Strich/Lücke 1 zu 2
als Leitlinie.
Strichbreite = 0,12 m.
Markierungsstoffart = Plastikmasse.
Auf Asphaltdeckschicht.
Entfernen für Deckenerneuerung.
Abfall aufnehmen und nach Wahl des AN verwerten.
Menge: 160,000 m

**1.2.6 Längsmarkierung entfernen Leitlinie 2 zu 1*Breite 0,12 m Plastik*a.Asphaltdecksch. Deckenerneuerung*Abf.d. Verw.zuf.**
StL-Nr. 2113100561311001
Längsmarkierung einschl. evtl. Sperrflächenumrandung
entfernen. Abgerechnet wird der entfernte Strich, bei
Doppelstrichen zwei Striche.
Unterbrochener Strich; Verhältnis Strich/Lücke 2 zu 1
als Leitlinie.
Strichbreite = 0,12 m.
Markierungsstoffart = Plastikmasse.
Auf Asphaltdeckschicht.
Entfernen für Deckenerneuerung.
Abfall aufnehmen und nach Wahl des AN verwerten.
Menge: 60,000 m

**1.2.7 Längsmarkierung entfernen durchg.Fstr.begr.*Breite 0,12 m Plastik*a.Asphaltdecksch. Deckenerneuerung*Abf.d. Verw.zuf.**
StL-Nr. 2113100521311001
Längsmarkierung einschl. evtl. Sperrflächenumrandung
entfernen. Abgerechnet wird der entfernte Strich, bei
Doppelstrichen zwei Striche.
Durchgehender Strich als Fahrstreifenbegrenzung.
Strichbreite = 0,12 m.
Markierungsstoffart = Plastikmasse.
Auf Asphaltdeckschicht.
Entfernen für Deckenerneuerung.
Abfall aufnehmen und nach Wahl des AN verwerten.
Menge: 14,000 m

**1.2.8 Längsmarkierung entfernen durchg.Fb.begr.*Breite 0,12 m Plastik*a.Asphaltdecksch. Deckenerneuerung*Abf.d. Verw.zuf.**
StL-Nr. 2113100511311001
Längsmarkierung einschl. evtl. Sperrflächenumrandung
entfernen. Abgerechnet wird der entfernte Strich, bei
Doppelstrichen zwei Striche.
Durchgehender Strich als Fahrbahnbegrenzung.
Strichbreite = 0,12 m.
Markierungsstoffart = Plastikmasse.
Auf Asphaltdeckschicht.
Entfernen für Deckenerneuerung.
Abfall aufnehmen und nach Wahl des AN verwerten.
Menge: 1140,000 m

**1.2.9 Längsmarkierung entfernen Blockmark. 1 zu 1*Breite 0,25 m Plastik*a.Asphaltdecksch. Deckenerneuerung*Abf.d. Verw.zuf.**
StL-Nr. 2113100543311001
Längsmarkierung einschl. evtl. Sperrflächenumrandung
entfernen. Abgerechnet wird der entfernte Strich, bei
Doppelstrichen zwei Striche.
Unterbrochener Strich; Verhältnis Strich/Lücke 1 zu 1
als Fahrbahnbegrenzung (Blockmarkierung).
Strichbreite = 0,25 m.
Markierungsstoffart = Plastikmasse.
Auf Asphaltdeckschicht.
Entfernen für Deckenerneuerung.
Abfall aufnehmen und nach Wahl des AN verwerten.
Menge: 12,000 m

#### 1.3 Bituminöse Arbeiten

**1.3.1 Asphalt fräsen*Asphaltbeton*Fahrbahn Breite über 200cm*Fräsasph. verw. Unebenheit 6 mm**
StL-Nr. 2311300592901612
Asphalt fräsen und Fräsgut aufnehmen. Anschlusskante
geradlinig auf Frästiefe herstellen. Der Schnittlinienabstand darf maximal 15 mm betragen.
Asphalt 'deckschicht, siehe Bohrkernuntersuchung TA 112 UP 4. Verwertungsklasse A, Abfallschlüssel 170302.'
Asphaltdeckschicht = Asphaltbeton.
Frästiefe 'über 3 bis 5 cm.'
Fläche = Fahrbahn.
Breite der Fläche über 200 cm.
Fräsasphalt nach Wahl des AN verwerten.
Unebenheiten der gefrästen Fläche höchstens 6 mm innerhalb einer 4,00 m langen Messstrecke in Längs- und
Querrichtung.
Menge: 3600,000 m2

**1.3.2 Asphalt fräsen*Asphaltbeton Breite über 200cm*Fräsasph. verw. Unebenheit 6 mm**
StL-Nr. 2311300592909612
Asphalt fräsen und Fräsgut aufnehmen. Anschlusskante
geradlinig auf Frästiefe herstellen. Der Schnittlinienabstand darf maximal 15 mm betragen.
Asphalt 'binder u. Asphaltdeckschicht. Unterhalb Asphaltbinderschicht befindet sich ein Asphaltsanierungsvlies. Erschwernisse beim Fräsen und der Verwertung sind einzukalkulieren. Siehe Bohrkernuntersuchung TA 112 UP 4, Verwertungsklasse A, Abfallschlüssel 170302.'
Asphaltdeckschicht = Asphaltbeton.
Frästiefe 'keilförmig von 0 auf 6 cm als zweiter Fräsgang nach dem Abfräsen der Deckschicht.'

Fläche 'Fahrbahn im Übergangsbereich Hocheinbau zu Bestand auf ca. 15 m Länge.'
Breite der Fläche über 200 cm.
Fräsasphalt nach Wahl des AN verwerten.
Unebenheiten der gefrästen Fläche höchstens 6 mm innerhalb einer 4,00 m langen Messstrecke in Längs- und
Querrichtung.
Menge: 190,000 m2

**1.3.3 Asphalt fräsen ADS*Asphaltbeton Tiefe ü.2,5-4,5cm Breite ü.30-50cm*Fräsasph. verw. Unebenheit 6 mm**
StL-Nr. 2311300512309212
Asphalt fräsen und Fräsgut aufnehmen. Anschlusskante
geradlinig auf Frästiefe herstellen. Der Schnittlinienabstand darf maximal 15 mm betragen.
Asphaltdeckschicht.
Asphaltdeckschicht = Asphaltbeton.
Frästiefe über 2,5 bis 4,5 cm.
Fläche 'Asphaltanschlüsse an Einmündungen und Zufahrten.'
Breite der Fläche über 30 bis 50 cm.
Fräsasphalt nach Wahl des AN verwerten.
Unebenheiten der gefrästen Fläche höchstens 6 mm innerhalb einer 4,00 m langen Messstrecke in Längs- und
Querrichtung.
Menge: 45,000 m2

**1.3.4 Asphalt fräsen*Asphaltbeton Tiefe ü.10-12 cm Breite über 200cm Unebenheit 4 mm**
StL-Nr. 2311300592709691
Asphalt fräsen und Fräsgut aufnehmen. Anschlusskante
geradlinig auf Frästiefe herstellen. Der Schnittlinienabstand darf maximal 15 mm betragen.
Asphalt 'Asphalttrag- und Deckschicht.'
Asphaltdeckschicht = Asphaltbeton.
Frästiefe über 10 bis 12 cm.
Fläche 'in einzelnen Schadstellen in der Fahrbahn außerhalb des Bereichs Fahrbahnerneuerung.'
Breite der Fläche über 200 cm.
Fräsasphalt 'Verwertungsklasse B nach RuVA-StB 01/05, siehe Prüfbericht TA 112 MP 1. Pechhaltiges Fräsgut beseitigen nach Unterlagen des AG Entsorgen wird gesondert vergütet.'
Unebenheiten der gefrästen Fläche höchstens 4 mm innerhalb einer 4,00 m langen Messstrecke in Längs- und
Querrichtung.
Menge: 95,000 m2

*Hinweis: Hinweis zu OZ 1.3.5*
Hinweis zu OZ 1.3.5
Die Position bezieht sich auf die Vorposition Asphalt fräsen in einzelnen Schadstellen.

**1.3.5 N.gefährl. Abfall aus Baustelle ent Asphalt*Entsorgung AN Gebühr einrechn.*Nachweis Ulg. AG**
StL-Nr. 121021215111
Nicht gefährlichen Abfall aus Baustelle laden, fördern
und entsorgen. Schadstoffbelastung nach Unterlagen des
AG.
Abgerechnet wird nach Wiegescheinen.
Abfall = Asphaltbefestigung. Abfallschlüsselnummer = 17
03 02.
Entsorgung nach Wahl des AN.
Gebühren der Abfallentsorgung sind einzurechnen.
Nachweis nach Unterlagen des AG führen.
Menge: 30,000 t

**1.3.6 Asphaltbefestigung trennen Anb.quer m. Rand*schneiden Dicke ü. 6-12 cm**
StL-Nr. 231130385103
Asphaltbefestigung geradlinig trennen.
im Anbaubereich quer zur Fahrbahnachse zum Anschluss an
bestehende Oberbauschichten, einschließlich Abtragen
des Randkeiles.
Trennen durch Schneiden.
Dicke der Asphaltbefestigung über 6 bis 12 cm.
Menge: 50,000 m

**1.3.7 Asphaltbefestigung trennen Anb.längs m. Rand*schneiden Dicke ü. 3-6 cm**
StL-Nr. 231130384102
Asphaltbefestigung geradlinig trennen.
im Anbaubereich längs zur Fahrbahnachse einschließlich
Abtragen des Randkeiles.
Trennen durch Schneiden.
Dicke der Asphaltbefestigung über 3 bis 6 cm.
Menge: 45,000 m

**1.3.8 Unterlage reinigen gefr. Asphaltsch.*lose Teile aufn. zus. Flächen*Hochdr.-Sauganl.**
StL-Nr. 231130583112
Unterlage reinigen. Anfallendes Kehrgut nach Wahl des
AN verwerten.
Unterlage = gefräste Asphaltschicht.
Lose Bestandteile von Schadstellen aufnehmen.
Zusammenhängende Teilflächen.
Selbstaufnehmende Kehrmaschine. Letzter Arbeitsgang mit
Wasserhochdruckreinigungsgeräten mit rotierenden Düsen
und Absaugeinrichtung.
Menge: 3600,000 m2

**1.3.9 Unterlage reinigen*lose Teile aufn. Einzelflächen*Hochdr.-Sauganl.**
StL-Nr. 231130589122
Unterlage reinigen. Anfallendes Kehrgut nach Wahl des
AN verwerten.
Unterlage 'Asphaltschicht in Einmündungen und Zufahrten und einzelnen Schadstellen in der Fahrbahn außerhalb des Bereichs der Fahrbahnerneuerung.'
Lose Bestandteile von Schadstellen aufnehmen.
Nicht zusammenhängende Teilflächen.
Selbstaufnehmende Kehrmaschine. Letzter Arbeitsgang mit
Wasserhochdruckreinigungsgeräten mit rotierenden Düsen
und Absaugeinrichtung.
Menge: 275,000 m2

**1.3.10 Bitumenemulsion aufsprühen Bk100-Bk3,2*Asphalt gefräst Rampenspritzgerät*C60BP4-S Menge 300 g/m2*vor A.bindersch.**
StL-Nr. 23113063121132
Bitumenemulsion zur Herstellung des Schichtenverbundes
aufsprühen.
Auf Verkehrsflächen der Belastungsklassen Bk100 bis
Bk3,2.
Unterlage = Asphaltbefestigung, gefräst.
Mit Rampenspritzgerät.
Bindemittel = C60BP4-S.
Bindemittelmenge = 300 g/m2.
Vor Einbau Asphaltbinderschicht.
Menge: 3600,000 m2

**1.3.11 Bitumenemulsion aufsprühen Bk100-Bk3,2*Asphalt frisch Rampenspritzgerät*C60BP4-S Menge 200 g/m2*vor A.deckschicht**
StL-Nr. 23113063111113
Bitumenemulsion zur Herstellung des Schichtenverbundes
aufsprühen.
Auf Verkehrsflächen der Belastungsklassen Bk100 bis
Bk3,2.
Unterlage = Asphaltbefestigung, frisch.
Mit Rampenspritzgerät.
Bindemittel = C60BP4-S.
Bindemittelmenge = 200 g/m2.
Vor Einbau Asphaltdeckschicht.
Menge: 3600,000 m2

**1.3.12 Bitumenemulsion aufsprühen*Asphalt gefräst manuell*C60BP4-S Menge 300 g/m2*vor A.deckschicht**
StL-Nr. 23113063922133
Bitumenemulsion zur Herstellung des Schichtenverbundes
aufsprühen.
Auf Verkehrsflächen 'Einmündungen, Zufahrten und einzelnen Schadstellen in der Fahrbahn außerhalb des Bereichs der Fahrbahnerneuerung.'
Unterlage = Asphaltbefestigung, gefräst.
Ausführung in Teilflächen manuell.
Bindemittel = C60BP4-S.
Bindemittelmenge = 300 g/m2.
Vor Einbau Asphaltdeckschicht.
Menge: 275,000 m2

**1.3.13 Asphaltbindersch. a. AC 16 B S herst Bk3,2 Bitumen 30/45*Kategorie C 100/0 Gestein SZ 18**
StL-Nr. 2311322449311000
Asphaltbinderschicht aus Asphaltbinder AC 16 B S herstellen. Anlieferung des Asphaltmischguts in
thermoisolierten Transportbehältern.
In Verkehrsflächen der Belastungsklasse Bk3,2.
Einbau 'dicke i.M. 6 cm, einschließlich Profilierung.'
Bindemittel = 30/45.
Grobe Gesteinskörnung = Kategorie C 100/0.
Grobe Gesteinskörnung = Kategorie SZ 18.
Menge: 540,000 t

**1.3.14 Asphaltbindersch. a. AC 16 B S herst Bk3,2 Bitumen 30/45*Kategorie C 100/0 Gestein SZ 18**
StL-Nr. 2311322449311000
Asphaltbinderschicht aus Asphaltbinder AC 16 B S herstellen. Anlieferung des Asphaltmischguts in
thermoisolierten Transportbehältern.
In Verkehrsflächen der Belastungsklasse Bk3,2.
Einbau 'in einzelnen Schadstellen in der Fahrbahn und zur Profilierung von Zufahrten.'
Bindemittel = 30/45.
Grobe Gesteinskörnung = Kategorie C 100/0.
Grobe Gesteinskörnung = Kategorie SZ 18.
Menge: 18,000 t

**1.3.15 Asphaltdecksch. aus AC 11 D S herst Bk3,2 Bitumen 50/70**
StL-Nr. 2311331829209090
Asphaltdeckschicht aus Asphaltbeton für Asphaltdeckschichten AC 11 D S herstellen. Anlieferung des
Asphaltmischguts in thermoisolierten
Transportbehältern.
In Verkehrsflächen der Belastungsklasse Bk3,2.
Einbau 'dicke 4 cm. Der Nachweis erfolgt über eine elektromagnetische Dickenmessung durch den AN im Beisein des AG, einschl. Dokumentation der Ergebnisse. Dickenmessung lt. TP D-StB.'
Bindemittel = 50/70.
Grobe Gesteinskörnung = Kategorie PSV '>=50.'

Art der Zusammensetzung 'Mitverwendung von Asphaltgranulat ist nicht erlaubt.'
Menge: 3600,000 m2

**1.3.16 Asphaltdecksch. aus AC 11 D S herst Bk3,2*Dicke 4 cm Bitumen 50/70**
StL-Nr. 2311331821209099
Asphaltdeckschicht aus Asphaltbeton für Asphaltdeckschichten AC 11 D S herstellen. Anlieferung des
Asphaltmischguts in thermoisolierten
Transportbehältern.
In Verkehrsflächen der Belastungsklasse Bk3,2.
Einbaudicke = 4 cm.
Bindemittel = 50/70.
Grobe Gesteinskörnung = Kategorie PSV '>=50'

Art der Zusammensetzung 'Mitverwendung von Asphaltgranulat ist nicht erlaubt.'

Einbau 'in einzelnen Schadstellen in der Fahrbahn außerhalb des Bereichs der Fahrbahnerneuerung.'
Menge: 95,000 m2

**1.3.17 Asphaltdecksch. aus AC 8 D N herst. ländliche Wege Bitumen 50/70**
StL-Nr. 2311335329200000
Asphaltdeckschicht aus Asphaltbeton für Asphaltdeckschichten AC 8 D N herstellen. Anlieferung des
Asphaltmischguts in thermoisolierten
Transportbehältern.
In Verkehrsflächen für ländliche Wege.
Einbau 'in Einmündungen und Zufahrten. Einbaudicke i.M. 4 cm.'
Bindemittel = 50/70.
Menge: 20,000 t

**1.3.18 Abstumpfungsmaßnahme durchführen bit.LFK 1/3*Gestein wie Decke*maschinell**
StL-Nr. 231139523191
Abstumpfungsmaßnahme zur Erhöhung der Anfangsgriffigkeit durch gleichmäßiges Aufbringen und Einwalzen von
Abstreukörnung durchführen. Nicht gebundene Abstreukörnung aufnehmen und nach Wahl des AN verwerten.
Abstreukörnung = leicht bituminierte Lieferkörnung 1/3.
Aus Gestein wie grobe Gesteinskörnung in Asphaltdeckschicht.
Abstreumenge '1,5 kg/m².'
Maschinell abstreuen.
Menge: 3695,000 m2

**1.3.19 Verkehrsfläche kehren Walzasphalt*VSM durchführen**
StL-Nr. 2311397721
Verkehrsfläche mit einer selbstaufnehmenden Kehrmaschine nach Verkehrsfreigabe unverzüglich nach Aufforderung
durch den AG kehren. Kehrgut aufnehmen und nach Wahl
des AN verwerten.
Verkehrsfläche = Fahrbahndeckschicht aus Walzasphalt.
Erforderliche Verkehrssicherungsmaßnahmen durchführen.
Menge: 3695,000 m2

**1.3.20 Anschl. a. Fuge m. B-fugenb. herst. Anschl. ADS*Anschl.längs+quer Schichtd. 4 cm*bis 20 m Breite 10 mm**
StL-Nr. 23113917135101
Anschluss als Fuge an bestehende Asphaltschicht oder
Bauteil in der Dicke der Asphaltschicht mit Bitumenfugenband einschließlich zugehörigem und zuvor aufgetragenem Voranstrichmittel herstellen.
Anschluss an Asphaltdeckschicht.
Längs- und Querfuge.
Dicke der Asphaltschicht = 4 cm.
Einzellängen bis 20,00 m.
Breite des Bitumenfugenbandes = 10 mm.
Menge: 85,000 m

**1.3.21 Naht in Asphaltschicht herst. Naht ABS * Längsnaht Trennscheibe * Bitumen heiß Dicke 6 cm**
Naht in Asphaltschicht herstellen.
Naht in Asphaltbinderschicht.
Naht Mittelnaht Fahrbahn.
Herstellung der Nahtflanke : Rand der eingebauten Binderschicht im Nahtbereich unter 70 - 85 Grad geradlinig abquetschen. Der abzuquetschende Bereich muß alle Fehlstellen und mangelhaft vedichtete Bereiche erfassen. Abzuquetschender Bereich mindestens >= 5 cm.
Der Mehreinbau der >= 5 cm wird nicht gesondert vergütet.
Der abzuquetschende Bereich ist im Vorfeld mit einer Vormarkierung zu versehen.
Aufbruchgut in Eigentum des AN übernehmen, von der Baustelle entfernen und einer Wiederverwertung zuführen.
Die Naht ist ca. 20 cm außerhalb der künftigen Markierung, geradlinig und parallel zur Einbauachse vorzusehen.
Nahtfläche säubern und vorbereiten.
Heiß aufzubringendes Polymermodifiziertes Bitumen auf
die Nahtflanke volldeckend auftragen oder anspritzen,
Menge 50 g/m je cm Schichtdicke.
Dicke der Schicht 6 cm.
Menge: 600,000 m

**1.3.22 Naht in Asphaltschicht herst. Naht ADS * Längsnaht Trennscheibe * Bitumen heiß Dicke 4 cm**
Naht in Asphaltschicht herstellen.
Naht in Asphaltdeckschicht.
Naht Mittelnaht Fahrbahn.
Herstellung der Nahtflanke : Rand der eingebauten Deckschicht im Nahtbereich unter 70 - 85 Grad geradlinig abquetschen. Der abzuquetschende Bereich muß alle Fehlstellen und mangelhaft vedichtete Bereiche erfassen. Abzuquetschender Bereich mindestens >= 5 cm.
Der Mehreinbau der >= 5 cm wird nicht gesondert vergütet.
Der abzuquetschende Bereich ist im Vorfeld mit einer Vormarkierung zu versehen.
Aufbruchgut in Eigentum des AN übernehmen, von der Baustelle entfernen und einer Wiederverwertung zuführen.
Die Naht ist ca. 20 cm außerhalb der künftigen Markierung, geradlinig und parallel zur Einbauachse vorzusehen.
Nahtfläche säubern und vorbereiten.
Heiß aufzubringendes Polymermodifiziertes Bitumen auf
die Nahtflanke volldeckend auftragen oder anspritzen,
Menge 50 g/m je cm Schichtdicke.
Dicke der Schicht 4 cm.
Menge: 600,000 m

**1.3.23 Naht in Asphaltschicht herst. Naht ADS Kantenandrückroll*Bitumen heiß Dicke ü.2,5-4,5cm**
StL-Nr. 23113907191302
Naht in Asphaltschicht herstellen.
Naht in Asphaltdeckschicht.
Naht 'Längsnaht am Fahrbahnrand im Bereich Zufahrten in Einzelllängen.'
Herstellung der Nahtflanke durch Kantenandrückrolle.
Heiß aufzubringendes Straßenbaubitumen auf die Nahtflanke volldeckend auftragen oder anspritzen, Menge
50g/m je cm Schichtdicke.
Dicke der Schicht über 2,5 bis 4,5 cm.
Menge: 65,000 m

**1.3.24 Asphaltmischgutprobe entnehmen**
Asphaltmischgutprobe entnehmen
Probegefäß liefern.
Probeentnahme und Anzahl nach TP Asphalt-StB Teil 27.
Abgerechnet wird die Probenahme je Schicht und Station.
Menge: 2,000 St

#### 1.4 Erdarbeiten

**1.4.1 Bankett herstellen beim Hocheinbau Breite i.M 0,8 m * i.M. 6 cm bündig * Material verdichten RSM Regio ausbr.**
Bankett profilgerecht herstellen zur Anpassung beim
Hocheinbau. Erschwernisse durch Schächte, Straßenabläufe, Bäume, Verkehrszeichen und Leitpfosten sowie Lieferung des Bankettbaustoffgemisches / Bodens werden gesondert vergütet.
Mittlere Einbaubreite des Banketts = 0,80 m.
Einbaustärke =  i.M. 6 cm.
Querneigung 12 v.H. am tiefliegenden und 6 v.H. am
hochliegenden Fahrbahnrand.
Einbau bündig mit Fahrbahnrand.
Bankettmaterial verdichten.
Saatgutmischung (RSM Regio), Ursprungsgebiet 2, Westdeutsches Tiefland. Standortvariante Grundmischung liefern, ausbringen und einarbeiten. Saatgutmenge = 5g/m2 zzgl. Füllstoff zum Hochmischen auf 10 g/m2. Auf einen Nachweis der Ansaatmenge wird verzichtet.
Menge: 1100,000 m

**1.4.2 Baustoffgemisch für Bankett des AG laden, liefern.**
Baustoffgemisch für Bankettanpassung beim Hocheinbau laden und zur Baustelle liefern.
Baustoff 'gemisch besteht aus Oberboden des AG'
Material lagert auf dem Lagerplatz des AG. Lagerplatz:  Interkommunaler Bauhof des Kreis Borken, Im Schlatt 23, 46342 Velen. Der Lagerplatz ist unbefestigt.
Entfernung zur Baustelle ca. 30 km.
Material laden und zur Baustelle transportieren.
Der Einbau wird gesondert vergütet.
Abgerechnet wird das zur Baustelle gelieferte Material nach Wagenaufmaß.
Menge: 65,000 m3

**1.4.3 Leitpfosten des AG aufstellen Sockelleitpf.*St.einschl.sockel Pf.gelag.säub.*HB 1**
StL-Nr. 21129412200141
Leitpfosten des AG aufstellen.
Sockelleitpfosten, Länge 1,20 m.
Stahleinschlagsockel.
Leitpfosten lagern innerhalb der Baustelle. Leitpfosten
vor dem Versetzen säubern.
Leitpfosten in Boden, Homogenbereich HB 1 - FRS. Erforderliche Erdarbeiten ausführen, die die Pfosten umgebende Fläche wiederherstellen. Überschüssigen Boden
flächenhaft verteilen.
Menge: 32,000 St

### 2 Erneuerung der Deckschicht auf dem Bauwerk 3908 905 K45 / A31

#### 2.1 Erneuerung Deckschicht

**2.1.1 Absperrg.o. Warneinricht. aufstellen * Folie Typ 1 * Mit Tastleiste Versorg.n.Wahl AN**
Absperrgerät oder Warneinrichtung aufstellen und beseitigen, für die Bauzeit vorhalten, warten und betreiben.
Vorübergehende Sicherungsmaßnahmen durchführen. 70 v.H.
des Preises werden nach Aufstellen, der Rest nach Be-
seitigen vergütet.
Sicherung durch 'Absperrschranke einschließlich Aufstellvorrichtung, Höhe: 1,00 m, als Querabsperrung zum Brückenbauwerk  während der Asphaltarbeiten.'
Mit retroreflektierender Folie der Bauart Typ 1.
Mit 'Warnleuchten, doppelseitig.'
Mit Tastleiste.
Energieversorgung nach Wahl des AN.
Es werden nur Absperrschranken vergütet die nicht Bestandteil der Umleitungspläne, Detailpläne zur Vollsperrung und RSA-Regelplänen sind.
Menge: 16,000 m

**2.1.2 Bauzaun als Absicherung gegen herunterfallenden Gegenständen aufstellen und entfernen Während der Arbeiten parallel zum Arbeitsgerät mitführen. Zaunhöhe 2,0 m * Stahlgitter-FT**
Bauzaun als Absicherung (Einhausung) der unter dem Bauwerk liegenden Autobahn (BAB) vor herunterfallenden Gegenständen einschl. der erforderlichen  Pfosten standsicher aufstellen, während der Bauzeit vorhalten und unterhalten sowie nach Beendigung der Bauzeit entfernen. Die Bauzaunlänge muss in Abstimmung der durch den AN eingesetzten Arbeitsgeräte so bemessen sein, dass während der Fräs- und Asphaltarbeiten ein Herunterfallen von Material  auf die unter dem Bauwerk liegende BAB ausgeschlossen werden kann. Die Absicherung kann während der Arbeiten parallel zu den Arbeitsgeräten verschoben / mitgeführt werden.
Zaunhöhe = 2,00 m.
Zaun aus Stahlgitter-Fertigteilen mit Planen bespannt.
Menge: 1,000 psch

**2.1.3 Längsmarkierung entfernen durchg.Fstr.begr.*Breite 0,12 m Plastik*a.Asphaltdecksch. Deckenerneuerung*Abf.d. Verw.zuf.**
StL-Nr. 2113100521311001
Längsmarkierung einschl. evtl. Sperrflächenumrandung
entfernen. Abgerechnet wird der entfernte Strich, bei
Doppelstrichen zwei Striche.
Durchgehender Strich als Fahrstreifenbegrenzung.
Strichbreite = 0,12 m.
Markierungsstoffart = Plastikmasse.
Auf Asphaltdeckschicht.
Entfernen für Deckenerneuerung.
Abfall aufnehmen und nach Wahl des AN verwerten.
Menge: 380,000 m

**2.1.4 Asphalt fräsen ADS zw.Kappen*Asphaltbeton Tiefe ü.2,5-4,5cm*Bauwerk mit Kappe Fahrbahn*Breite über 200cm*Unebenheit 4 mm**
StL-Nr. 2311300552321691
Asphalt fräsen und Fräsgut aufnehmen. Anschlusskante
geradlinig auf Frästiefe herstellen. Der Schnittlinienabstand darf maximal 15 mm betragen.
Asphaltdeckschicht zwischen den Kappen.
Asphaltdeckschicht = Asphaltbeton.
Frästiefe über 2,5 bis 4,5 cm.
Auf Bauwerk mit Erschwernissen infolge Arbeiten bis an
Kappen oder Fugen.
Fläche = Fahrbahn.
Breite der Fläche über 200 cm.
Fräsasphalt 'Verwertungsklasse B nach RuVA-StB 01/05, siehe Prüfbericht TA 112 MP 1. Pechhaltiges Fräsgut beseitigen nach Unterlagen des AG. Entsorgen wird gesondert vergütet.'
Unebenheiten der gefrästen Fläche höchstens 4 mm innerhalb einer 4,00 m langen Messstrecke in Längs- und
Querrichtung.
Menge: 790,000 m2

**2.1.5 Asphalt fräsen*Asphaltbeton Tiefe ü.2,5-4,5cm*Bauwerk mit Kappe*Breite ü.50-100cm*Unebenheit 4 mm**
StL-Nr. 2311300592329391
Asphalt fräsen und Fräsgut aufnehmen. Anschlusskante
geradlinig auf Frästiefe herstellen. Der Schnittlinienabstand darf maximal 15 mm betragen.
Asphalt 'deckschicht zwischen den Kappen quer zur Achse längs Fahrbahnübergang'
Asphaltdeckschicht = Asphaltbeton.
Frästiefe über 2,5 bis 4,5 cm.
Auf Bauwerk mit Erschwernissen infolge Arbeiten bis an
Kappen oder Fugen.
Fläche 'Fahrbahn im Rampenbereich vor und hinter Bauwerk.'
Breite der Fläche über 50 bis 100 cm.
Fräsasphalt 'Verwertungsklasse B nach RuVA-StB 01/05, siehe Prüfbericht TA 112 MP 1. Pechhaltiges Fräsgut beseitigen nach Unterlagen des AG. Entsorgung wird gesondert vergütet.'
Unebenheiten der gefrästen Fläche höchstens 4 mm innerhalb einer 4,00 m langen Messstrecke in Längs- und
Querrichtung.
Menge: 14,000 m2

**2.1.6 N.gefährl. Abfall aus Baustelle ent Asphalt*Entsorgung AN Gebühr einrechn.*Nachweis Ulg. AG**
StL-Nr. 121021215111
Nicht gefährlichen Abfall aus Baustelle laden, fördern
und entsorgen. Schadstoffbelastung nach Unterlagen des
AG.
Abgerechnet wird nach Wiegescheinen.
Abfall = Asphaltbefestigung. Abfallschlüsselnummer = 17
03 02.
Entsorgung nach Wahl des AN.
Gebühren der Abfallentsorgung sind einzurechnen.
Nachweis nach Unterlagen des AG führen.
Menge: 80,000 t

**2.1.7 Erschwernis infolge Einfassungen Erschwer. fräsen*A.deckschicht Fahrbahnübergang**
StL-Nr. 231130832103
Erschwernis infolge Einfassungen, Borden und Fahrbahnübergängen. Abgerechnet wird die Länge der Einfassung.
Erschwernis beim Fräsen.
Asphaltdeckschicht.
Fahrbahnübergang.
Menge: 14,000 m

**2.1.8 Asphaltbefestigung trennen*schneiden Dicke ü. 3-6 cm**
StL-Nr. 231130389102
Asphaltbefestigung geradlinig trennen.
Bereich 'im Anbaubereich längs zur Fahrbahnachse, entlang Rinne aus Gussasphalt auf dem Bauwerk.'
Trennen durch Schneiden.
Dicke der Asphaltbefestigung über 3 bis 6 cm.
Menge: 125,000 m

**2.1.9 Asphaltbefestigung trennen Anbauber. quer*schneiden Dicke ü. 3-6 cm**
StL-Nr. 231130382102
Asphaltbefestigung geradlinig trennen.
im Anbaubereich quer zur Fahrbahnachse,
Trennen durch Schneiden.
Dicke der Asphaltbefestigung über 3 bis 6 cm.
Menge: 14,000 m

**2.1.10 Unterlage reinigen gefr. Asphaltsch.*lose Teile aufn. Hochdr.-Sauganl.**
StL-Nr. 231130583102
Unterlage reinigen. Anfallendes Kehrgut nach Wahl des
AN verwerten.
Unterlage = gefräste Asphaltschicht.
Lose Bestandteile von Schadstellen aufnehmen.
Selbstaufnehmende Kehrmaschine. Letzter Arbeitsgang mit
Wasserhochdruckreinigungsgeräten mit rotierenden Düsen
und Absaugeinrichtung.
Menge: 805,000 m2

**2.1.11 Bitumenemulsion aufsprühen Bk100-Bk3,2*Asphalt gefräst C60BP4-S*Menge 300 g/m2 vor A.deckschicht**
StL-Nr. 23113063120133
Bitumenemulsion zur Herstellung des Schichtenverbundes
aufsprühen.
Auf Verkehrsflächen der Belastungsklassen Bk100 bis
Bk3,2.
Unterlage = Asphaltbefestigung, gefräst.
Bindemittel = C60BP4-S.
Bindemittelmenge = 300 g/m2.
Vor Einbau Asphaltdeckschicht.
Menge: 805,000 m2

**2.1.12 Erschwernis infolge Einfassungen Erschw.aufsprühen*A.deckschicht**
StL-Nr. 231130834199
Erschwernis infolge Einfassungen, Borden und Fahrbahnübergängen. Abgerechnet wird die Länge der Einfassung.
Erschwernis beim Aufsprühen von Bitumenemulsionen.
Asphaltdeckschicht.
Einbauten 'Kappen und Fahrbahnübergänge auf dem Bauwerk.'
Menge: 265,000 m

**2.1.13 Asphaltdecksch. aus AC 11 D S herst Bk3,2 Bitumen 50/70**
StL-Nr. 2311332329209099
Asphaltdeckschicht aus Asphaltbeton für Asphaltdeckschichten AC 11 D S herstellen. Anlieferung des
Asphaltmischguts in thermoisolierten
Transportbehältern.
In Verkehrsflächen der Belastungsklasse Bk3,2.
Einbau 'auf Bauwerk zwischen den Kappen. Einbaudicke i.M. 4 cm.'
Bindemittel = 50/70.
Grobe Gesteinskörnung = Kategorie PSV '>=50.'

Art der Zusammensetzung 'Mitverwendung von Asphaltgranulat ist nicht erlaubt.'
Menge: 80,000 t

**2.1.14 Erschwernis infolge Einfassungen Erschw.herstellen*A.deckschicht**
StL-Nr. 231130835199
Erschwernis infolge Einfassungen, Borden und Fahrbahnübergängen. Abgerechnet wird die Länge der Einfassung.
Erschwernis beim Herstellen von Asphaltschichten.
Asphaltdeckschicht.
Einbauten 'Kappen und Fahrbahnübergänge auf dem Bauwerk.'
Menge: 265,000 m

**2.1.15 Abstumpfungsmaßnahme durchführen bit.LFK 1/3*Gestein wie Decke*maschinell**
StL-Nr. 231139523191
Abstumpfungsmaßnahme zur Erhöhung der Anfangsgriffigkeit durch gleichmäßiges Aufbringen und Einwalzen von
Abstreukörnung durchführen. Nicht gebundene Abstreukörnung aufnehmen und nach Wahl des AN verwerten.
Abstreukörnung = leicht bituminierte Lieferkörnung 1/3.
Aus Gestein wie grobe Gesteinskörnung in Asphaltdeckschicht.
Abstreumenge '1,5 kg/m².'
Maschinell abstreuen.
Menge: 805,000 m2

**2.1.16 Verkehrsfläche kehren Walzasphalt*VSM durchführen**
StL-Nr. 2311397721
Verkehrsfläche mit einer selbstaufnehmenden Kehrmaschine nach Verkehrsfreigabe unverzüglich nach Aufforderung
durch den AG kehren. Kehrgut aufnehmen und nach Wahl
des AN verwerten.
Verkehrsfläche = Fahrbahndeckschicht aus Walzasphalt.
Erforderliche Verkehrssicherungsmaßnahmen durchführen.
Menge: 805,000 m2

**2.1.17 Naht in Asphaltschicht herst. Naht ADS * PmB heiß**
Naht in Asphaltschicht herstellen.
Naht in Asphaltdeckschicht.
Naht 'Mittelnaht Fahrbahn.'

Herstellung der Nahtflanke ': Rand der eingebauten Deckschicht im Nahtbereich unter 70 - 85 Grad geradlinig abquetschen. Der abzuquetschende Bereich muß alle Fehlstellen und mangelhaft vedichtete Bereiche erfassen. Abzuquetschender Bereich mindestens >= 5 cm.'
Der Mehreinbau der >= 5 cm wird nicht gesondert vergütet.
Der abzuquetschende Bereich ist im Vorfeld mit einer Vormarkierung zu versehen.
Aufbruchgut in Eigentum des AN übernehmen, von der Baustelle entfernen und einer Wiederverwertung zuführen.
Die Naht ist ca. 20 cm außerhalb der künftigen Markierung, geradlinig und parallel zur Einbauachse vorzusehen.
Nahtfläche säubern und vorbereiten.
Heiß aufzubringendes Polymermodifiziertes Bitumen auf
die Nahtflanke volldeckend auftragen oder anspritzen,
Menge 50 g/m je cm Schichtdicke.
Dicke der Schicht '4 cm.'
Menge: 125,000 m

**2.1.18 Anschl. a. Fuge m. B-fugenb. herst. Anschl. ADS*Anschluss quer Schichtd. 4 cm*bis 20 m Breite 10 mm**
StL-Nr. 23113917125101
Anschluss als Fuge an bestehende Asphaltschicht oder
Bauteil in der Dicke der Asphaltschicht mit Bitumenfugenband einschließlich zugehörigem und zuvor aufgetragenem Voranstrichmittel herstellen.
Anschluss an Asphaltdeckschicht.
Querfuge.
Dicke der Asphaltschicht = 4 cm.
Einzellängen bis 20,00 m.
Breite des Bitumenfugenbandes = 10 mm.
Menge: 14,000 m

*Hinweis: Hinweis zur OZ 2.1.19*
Hinweis zur OZ 2.1.19
Befahrbare Längsfuge in der Deckschicht entlang der Kappe, Rinne aus Gussasphalt und Abläufe gem. Riz. Dicht 9. Elastische Heißvergussmasse gem. TL bit Fug.

**2.1.19 Anschluss a. Fuge m. Fugenm. herst. Fuge vor Kappen*Deckschicht Tiefe 40 mm Fugenmasse N1**
StL-Nr. 2311391261069002
Anschluss als Fuge mit Fugenmasse herstellen.
Randfuge vor Brückenkappen.
In der Asphaltdeckschicht ausbilden.
Fugenspalttiefe = 40 mm.
Fugenspaltbreite '20 mm.'
Mit heiß verarbeitbarer Fugenmasse Typ N1, einschließlich zugehörigem und zuvor aufgetragenem Voranstrichmittel.
Menge: 250,000 m

*Hinweis: Hinweis zur OZ 2.1.20*
Hinweis zur OZ 2.1.20
Befahrbare Querfuge beidseitig der Übergangskonstruktion zwischen den Kappen. Plastoelastische Heißvergußmasse gem. TL bit Fug.

**2.1.20 Anschluss a. Fuge m. Fugenm. herst. Querfuge*Deckschicht Tiefe 40 mm*Breite 20 mm Fugenmasse N1**
StL-Nr. 2311391221064002
Anschluss als Fuge mit Fugenmasse herstellen.
Querfuge.
In der Asphaltdeckschicht ausbilden.
Fugenspalttiefe = 40 mm.
Fugenspaltbreite = 20 mm.
Mit heiß verarbeitbarer Fugenmasse Typ N1, einschließlich zugehörigem und zuvor aufgetragenem Voranstrichmittel.
Menge: 27,000 m

**2.1.21 Asphaltmischgutprobe entnehmen**
Asphaltmischgutprobe entnehmen
Probegefäß liefern.
Probeentnahme und Anzahl nach TP Asphalt-StB Teil 27.
Abgerechnet wird die Probenahme je Schicht und Station.
Menge: 1,000 St

#### 2.2 Erneuerung Abdichtung und Schutzschicht in Schadstellen

**2.2.1 Asphalt fräsen ASS zw.Kappen*Gussasphalt Tiefe ü.2,5-4,5cm*Bauwerk mit Kappe*Fräsasph. verw. Unebenheit 4 mm**
StL-Nr. 2311300561329011
Asphalt fräsen und Fräsgut aufnehmen. Anschlusskante
geradlinig auf Frästiefe herstellen. Der Schnittlinienabstand darf maximal 15 mm betragen.
Asphaltschutzschicht zwischen den Kappen.
Asphaltdeckschicht = Gussasphalt.
Frästiefe über 2,5 bis 4,5 cm.
Auf Bauwerk mit Erschwernissen infolge Arbeiten bis an
Kappen oder Fugen.
Fläche 'einzelne Schadstellen in unterschiedlichen Breiten und Längen.'
Fräsasphalt nach Wahl des AN verwerten.
Unebenheiten der gefrästen Fläche höchstens 4 mm innerhalb einer 4,00 m langen Messstrecke in Längs- und
Querrichtung.
Menge: 50,000 m2

**2.2.2 Abdichtung aufnehmen Zwischen Kappen*Schweißbahn Schutzl.+Verstär.*Dichtungsanschl. Verwerten**
StL-Nr. 2412300311100011
Abdichtung nach Unterlagen des AG aufnehmen. Erforderliche Trennschnitte herstellen.
Abdichtung auf Überbau zwischen den Kappen.
Dichtungsschicht = Bitumen-Schweißbahn 1-lagig.
Schutzlage aus Bitumendachbahn einschl. Verstärkungsstreifen.
Dichtungsschicht im Anschlussbereich auf einer Breite
von ca. 30 cm unbeschädigt erhalten.
Ausgebaute Stoffe nach Wahl des AN verwerten.
Menge: 50,000 m2

**2.2.3 Betonunterlage vorbereiten zwischen Kappen*Oberfl. waager. Teilflächen*Vorb.nach Wahl AN*entsorgen**
StL-Nr. 2412410808111091
Betonunterlage nach Unterlagen des AG vorbereiten. Vorbereitete Flächen säubern.
Bauteil = Überbau zwischen den Kappen.
Oberfläche waagerecht bis 20 v.H. geneigt.
Ausführung in Teilflächen.
Vorbereitungsverfahren = Betonunterlage nach Wahl des
AN vorbereiten.
Abtrag von 'Abdichtungsreste, Zementschlämmen, Haftanstrich und sonstige Trennmittel. Vorbereitung für Versiegelung.'
Abfall entsorgen.
Menge: 50,000 m2

**2.2.4 Betonunterlage versiegeln zwischen Kappen * Teilflächen**
Vorbereitete Betonunterlage vor Herstellen der Dichtungsschicht mit Epoxidharz versiegeln.
Versiegelung zweilagig herstellen. (Grundierung und Versiegelungsschicht) Erste Lage im Überschuss abstreuen.
Nicht festhaftendes Abstreugut entfernen und nach Wahl
des AN verwerten.
Bauteil = Überbau zwischen den Kappen.
Ausführung in Teilflächen.
Menge: 50,000 m2

**2.2.5 Dichtungssch. aus 1 Bitbahn herst. Zwischen Kappen*Teilflächen**
StL-Nr. 241231231001
Dichtungsschicht aus einer Bitumen-Schweißbahn gemäß
ZTV-ING, Teil 6, Abschnitt 1 nach Unterlagen des AG
herstellen. Dichtungsschicht an bestehende Abdichtungen, Konstruktionen, Durchdringungskörper und sonstige
Einbauten anschließen. Anschlussflächen sind vorzubereiten. Das Einbauen von Verstärkungsstreifen und
Schutzlage wird gesondert vergütet.
Bauteil = Überbau zwischen den Kappen.
Ausführung in Teilflächen.
Menge: 50,000 m2

**2.2.6 Asphaltschutzschicht herstellen zwischen Kappen*MA11S,Bk100-Bk3,2 Dicke 3,5 cm*Bimi 30/45+vvZ ohne Asph.Granul.**
StL-Nr. 2311380711250100
Asphaltschutzschicht auf Dichtungsschicht herstellen.
Fugen herstellen und verfüllen wird gesondert vergütet.
Einbaubreiten nach Unterlagen des AG.
Bauteil = Überbau zwischen den Kappen.
Asphaltschutzschicht aus MA 11 S. Einbau in Verkehrsflächen der Belastungsklassen Bk100 bis Bk3,2.
Einbaudicke = 3,5 cm.
Bindemittel = 30/45 + mit viskositätsveränderndem Zu-
satz bzw. einem entsprechend viskositätsveränderten
Bindemittel 30/45.
Asphaltschutzschicht ohne Verwendung von Asphaltgranulat aus Gussasphalt.
Menge: 50,000 m2
